# Sanierung der Ritter-Tuschl-Schule mit Neubau einer Turnhall
Angebotsaufforderung (GAEB 90, DA83)
Währung: EUR
Auftraggeber: Stadt Vilshofen

## Trockenbauarbeiten Sanierung
Datum: 21.10.24

### Gewerk 01 Trockenbauarbeiten

#### Hierarchiestuf 01.01 Baustelleneinrichtung / Vorbemerkungen

*Hinweis*
Allgemeiner Baustellenbeschrieb

Gegenstand der Maßnahme ist die Generalsanierung des 5-
stöckigen neubarocken Schulgebäudes aus dem Jahre 1902,
der Rückbau und Ersatzneubau der angegliederten
Sporthalle aus den 70er-Jahren, sowie der Anbau einer
Ganztagsbetreuung.

Schulgebäude

Nach Durchführung der Schadstoffsanierung werden die
Holzbalkendecken in den Mittelgeschossen durch
Stahlbetondecken ersetzt und es wird eine Aufzugsanlage
eingebaut. Im Zuge dieser Maßnahmen werden die
vorhandenen Räume teilweise neu aufgeteilt.
Es werden sämtliche Installationen, Boden und
Wandbeläge erneuert. Wo erforderlich, werden akustisch
wirksame Decken eingebaut. Die WC-Kerne werden komplett
erneuert.
Im bereits in den 90er-Jahren sanierten Dachgeschoß
werden nur die im Zuge der Sanierung der
darunterliegenden Geschosse erforderlichen Arbeiten
durchgeführt.
An den Fassaden werden im wesentlichen nur kosmetische
Arbeiten durchgeführt. Das Untergeschoss wird komplett
freigelegt und abgedichtet.

Turnhalle / Ganztagsbetreuung

Die in den 70er-Jahren errichtete Einfeldsporthalle
wird nach Schadstofffreimachung komplett abgebrochen
und durch einen Neubau in konventioneller Bauweise
ersetzt. In diesem Neubau werden auch die
erforderlichen Räume für die Ganztagsbetreuung
untergebracht.

Das Gebäude wird im Massivbauweise mit Stahlbetondecken
und einer STB-Attika errichtet. Die Wände der Turnhalle
und der Verwaltungsbereich werden in Stahlbeton,
teilweise als Halb-Fertigteile errichtet. Der Bereich
Ganztagsbetreuung wird als Mauerwerk ausgeführt. Die
Innenwände werden teilweise in Sichtbetonqualität
ausgeführt, teilweise werden die Wände verputzt,
gespachtelt und gestrichen.
Das Gebäude besteht insgesamt aus zwei Geschossen und
ist nicht unterkellert. Insgesamt umfasst der Neubau
ein Volumen von ca. 9.080 m³ umbauten Raumes.

Außenanlagen

Die gesamten Außenanlagen werden neu gestaltet. Die
vorhandenen Schulsportanlagen werden komplett erneuert,
ebenso wird die Bushaltestelle neu organisiert und
barrierefrei gestaltet.

Baustelleneinrichtung

Die Zufahrt erfolgt über die Kapuzinerstraße, die
Busbucht gehört zur Baustelle, muss aber freigehalten
werden. Container- oder Lagerplätze usw. können auf dem
Baufeld oder auf dem roten Sportplatz nach Abstimmung
eingerichtet werden. Der rote Platz wird nach
Beendigung der Maßnahme neu errichtet.

BauherrStadt Vilshofen an der DonauStadtplatz 2794474
Vilshofen a. d. DonauBezeichnung der
BauvorhabensSanierung der Ritter-Tuschl-Schule mit
Neubau einer Turnhalle und Anbau einer
GanztagsbetreuungBaugrundstückGemeinde und Gemarkung:
Stadt Vilshofen a. d. DonauFlur. Nr: 187Straße,
Hausnummer: Kapuzinerstraße 24PLZ, Stadt: 94474
Vilshofen a. d. Donau
BaufeldAngrenzende Straßen: Kapuzinerstraße

*Hinweis*
Schulbetrieb

Der komplette Schulbetrieb wird zwar ausgelagert,
nachdem aber im unmittelbaren Umfeld drei Schulen
betrieben werden, ist besonders zu den Stoßzeiten mit
sehr hohem Verkehrs- sowie Fußgängerverkehr zu rechnen.

Die Ab- sowie Antransporte sind zu koordinieren, dass
sie außerhalb der Stoßzeiten liegen.

*Hinweis*
Ortskenntnis

Die Platzverhältnisse am Bauwerk sind äußerst begrenzt.
Um die Gegebenheiten vor Ort einschätzen zu können und
die Arbeiten ordnungsgemäß kalkulieren zu können, ist
eine Ortsbesichtigung vor der Angebotsabgabe
vorzunehmen. Die daraus entstandene Ortskenntnis wird
für die Bearbeitung des Leistungsverzeichnisses und die
daraus folgende Angebotsabgabe vorausgesetzt.

Kontakt:
Stadtbauamt Vilshofen
Herr Gerl
08541 / 208412

*Hinweis*
Abrechnungsgrundlagen

Zur Erstellung der Abrechnungsgrundlagen sind mit dem
Planungsbüro wöchentliche Aufmaßtermine zu vereinbaren,
die Aufmaßblätter sind im Vorfeld mit Positionsbezug,
Mengenermittlung, eventuell zugehörigen Zeichnungen zu
erstellen und vor Ort mit dem Planungsbüro zu prüfen
und gegenzuzeichnen.
Die jeweilige Rechnungsstellung darf nur über geprüfte
Aufmaßblätter erfolgen.
Pauschalrechnungen sind generell unzulässig.

*Hinweis*
Nachträge

Über Arbeiten, die nicht im Leistungsverzeichnis
enthalten sind, sind Nachträge mit
entsprechenden Formblättern zu stellen. Grundlage für
die Nachtragsprüfung sind ein
Nachtragsangebot mit zugehöriger
Einheitspreisaufgliederung und Preisnachweise der
Materialien. Als Preisnachweise sind z.B.
Händlerpreislisten oder Rechnungen den
Nachträgen beizulegen.

*Hinweis*
Regieleistungen

Regieleistungen sind grundsätzlich im Vorfeld bei der
Bauleitung anzukündigen,
ebenso ist der Umfang der Leistung im Vorfeld
abzuschätzen.
Unterschrieben werden die Regieberichte nur vom
Bauherrnvertreter,
nicht von der Bauleitung.

*Hinweis*
Erhöhte Transportwege

Aus der Lage der Baustellenzufahrt, den
Gebäudeabmessungen
und des Baustellenumfeldes können sich im Gebäude und
auf
dem Baufeld erhöhte Förderwege für Einbringung und
Abtransport
von Material ergeben.

Auch wenn dies in den einzelnen Leistungsbeschreibungen
nicht
gesondert erwähnt wird, ist der daraus entstehende
Mehraufwand
in den Angebotspreisen generell mit zu berücksichtigen.

*Hinweis*
Baustellenunterbrechungen

Für das Objekt ist eine Gesamtbauzeit von 24 Monaten
vorgesehen.

Dennoch kann nicht bei allen Gewerken davon ausgegangen
werden, dass das gesamte Auftragsvolumen in einem Zug
abgearbeitet werden kann, siehe auch Ausführungsfristen
im Formblatt 214.H besondere Vertragsbedingungen. Bei
kürzeren Unterbrechungen besteht kein Anspruch auf
erneute Baustelleneinrichtung, außer es ist im LV
explizit beschrieben.
Nach Auftragsvergabe wird ein detaillierter
Bauzeitenplan überlassen.

*Hinweis*
Baustellenverzögerung

Baustellenverzögerungen sind durch rechtzeitige
Bestellungen der benötigten Materialien und Abstimmung
mit den Planungsbüros eigenverantwortlich vom AN zu
vermeiden. Baustellenverzögerungen sind durch
entsprechende Personalstärke vor Ort entgegenzuwirken.

*Hinweis*
Hinweis Baustrom und -wasser

Baustrom und Bauwasser wird bereitgestellt, die Kosten
werden, wie in den Vorbemerkungen beschrieben,
abgezogen.
Siehe auch 214.H besondere Vertragsbedingungen.

*Hinweis*
Baulärm

Allgemeine Verwaltungsvorschriften zum Schutz gegen
Baulärm (AVwV Baulärm) sind einzuhalten.

*Hinweis*
Straßenreinigung

Der AN ist für die Sicherheit und den Unterhalt der
Zufahrt und der öffentlichen Straßenflächen im Umfeld
des Bauvorhabens verantwortlich. Die regelmäßige
Reinigung der öffentlichen Straßenflächen, sowie die
umgehende Beseitigung von Straßenverschmutzungen durch
den Baubetrieb insgesamt, sind in die
Baustelleneinrichtung einzurechnen.

*Hinweis*
Baureinigung

Die Baustelle ist während des laufenden Betriebs immer
sauber zu halten, einmal wöchentlich ist der gesamte
Baustellbereich von den momentan tätigen Firmen
gemeinschaftlich besenrein herzustellen. Sollte keine
eigene Position im LV ausgewiesen sein, sind die Kosten
auf die Positionen umzulegen.

*Hinweis*
Bautagebuch

Vom Auftragnehmer ist ein Bautagebuch zu führen und dem
Planungsbüro zu überlassen.

*Hinweis*
Dokumentationsunterlagen:

Die Dokumentationsunterlagen sind dem Planungsbüro vor
Stellung der Schlussrechnung zu überlassen.

*Hinweis*
Technische Spezifikationen

Soweit in der Leistungsbeschreibung auf Technische
Spezifikationen,
z.B. nationale Normen, europäische technische
Zulassungen, gemeinsame technische Spezifikationen, internationale Normen,
Bezug
genommen wird, sind darunter auch ohne den
ausdrücklichen
Zusatz "oder gleichwertig" immer gleichwertige
Technische Spezifikationen zu verstehen.

*Hinweis*
RAL - Gütezeichen, DIN EN ISO

Für die verwendeten Materialien und Baustoffe ist die
Unbedenklichkeit hinsichtlich Umweltverträglichkeit und
Anforderungen an
Sicherheit und Gesundheit nachzuweisen.
Dies ist insbesondere durch Vorlage der einschlägigen
Gütesiegel
der RAL - Gütesicherung oder gleichwertiger
Zertifizierungen nach
DIN, EN bzw. ISO und Zulassungen wie Ü-Zeichen und CE-
Kennzeichnung zu gewährleisten.

Im Interesse des Schutzes von Gesundheit und
Wohlbefinden der
Gebäudenutzer sind nur Stoffe und Materialien zu
verwenden, die
über die geforderten Gütezeichen verfügen.

Die Notwendigkeit der bauordnungsrechtlichen Zulassung
von Stoffen
und Materialien im Sinne des Art. 15 ff Bay BO bleibt
davon unberührt.

*Hinweis*
Produktneutralität nach §7 VOB/A

Nachstehende Produkte können sich aufgrund der
umfangreichen
Anforderungen an die Beschaffenheit der Materialien und
Leistungen an der Produkt- und Materialsystematik
einzelner Hersteller
oder Fabrikate orientieren.

Der Nachweis der Gleichwertigkeit obliegt dem Bieter,
und ist im Auftragsfalle
unaufgefordert vorzulegen.

*Hinweis*
Allgemeiner Baustellenbeschrieb

Die Trockenbauarbeiten können zeitversetzt oder mit
Unterbrechungen zur Ausführung kommen, zusätzliche
Baustelleneinrichtungen werden nicht vergütet.

Die GK Decken werden nach Einbringung des Estrichs
montiert, der Estrich und die Wandflächen sind
entsprechend zu schützen. Schutzmaßnahmen von anderen
Bauteilen sind generell in den EP einzurechnen.

Bei Ausführung der Trockenbauarbeiten sind die Räume
immer wieder zu lüften, das Lüften der Räume wird als
Nebenleistung gesehen und nicht gesondert vergütet.

Die Turnhallendecke, wird vor den Prallwand- und
Sportbodenarbeiten montiert.

**01.01.0010 Baustelleneinrichtung**
Einrichten, Vorhalten über die vereinbarte
Leistungszeit, sowie Räumen der Baustelle und
Wiederherstellen des Geländes (Lagerplatz) einschl.
Entfernen von Fundamenten und Verunreinigungen, mit
folgenden in den Pauschalpreis einzurechnenden
Leistungen:

- Lager- und Arbeitsplatz
- Materialcontainer
- Mannschaftscontainer
- Maschine, Geräte, Hebezeug
- Bauschuttentsorgung für Eigenleistungen mit Deckel
- sonstige, notwendige Leistungen

Die Abrechnung der Baustelleneinrichtung erfolgt nach
Baufortschritt.
Auch bei Baustellenunterbrechungen wird die Position
nur als eine
Pauschale vergütet.

Dass es bei Ausführung der Arbeiten zu einzelnen
Abschnitten kommt,
ist selbstverständlich, es ist davon auszugehen dass es
zu Unterbrechungen
kommt.

Die Zusammenarbeit mit Elektro- und HLS-Firmen ist bei
Ausführung als selbstverständlich anzusehen und ist zu
pflegen.

Es ist davon auszugehen, dass in einigen Bereichen die
UK und die Beplankung zeitversetzt zur Ausführung
kommen können, zusätzliche Gerüstungen werden nicht
gesondert vergütet.
Bei Ausführung der Arbeiten sind die Räume immer wieder
zu lüften, damit die Luftfeuchte
reguliert wird. Das Lüften ist als Nebenleistung
anzusehen.

Entsprechende Mehraufwände bei der Anlieferung oder
sonstiges ist zu berücksichtigen
und auf die Preise umzulegen.

Vorhaltezeit:  ca. 4 Monate
Menge: 1,000 psch

**01.01.0020 Baustellenreinigung**
Laufende Baureinigung während der gesamten Bauzeit.
Es sind die Arbeitsbereiche jeden Freitag zusätzlich
aufzuräumen und besenrein herzustellen.

Restmaterialien, Abschnitte und Müll sind täglich von
der Baustelle zu schaffen.
Menge: 1,000 psch

**01.01.0030 Einmessarbeiten**
Einmessarbeiten für die nachfolgend beschriebenen
Trockenbauarbeiten. Es werden seitens der Planer Werk-
u. Deckenspiegelpläne, HLS- und Elektropläne
überlassen.

Es sind die jeweiligen Friese, Deckenaufbauten,
Lampenunterkonstruktionen, Nischenausbildungen,
Schraubrechte, Ausschnitte, Revisionsdeckel,
Deckensprünge, Abkofferungen, Vorsatzschalen, Wände
usw. in der Höhe, Ebenheit und Fläche einzumessen.
Menge: 1,000 psch

**01.01.0040 Dübelauszugsprüfungen**
Dübelauszugsprüfungen
Es sind nach Angabe des Systemhersteller die
Befestigungsarten zu wählen.
Zur Dokumentation müssen in ausreichender Anzahl
Dübelauszugsprüfungen eigenverantwortlich vom Bieter
erstellt werden.
Die Protokolle sind den Dokumentationsunterlagen
beizulegen.
Menge: 1,000 psch

**01.01.0050 Dokumentationsunterlagen**
Erstellung der Dokumentationsunterlagen in
2-facher Ausfertigung.
Zusammenstellung der am Bau verwendeten Materialien mit
Systemangaben, zugehörige Datenblätter,
Zulassungsbescheide, Auszugsprüfungen,
Übereinstimmungserklärungen und Produktbeschreibungen.
Die Unterlagen müssen bei Stellung der Schlussrechnung
vorliegen.
Menge: 1,000 psch

**01.01.0060 Raumgerüst TH**
Raumgerüst für die Arbeiten im Treppenhaus.
Einzurechnen sind sämtliche Gerüstungen,
Sicherungsmaßnahmen und Schutzmaßnahmen.

Innengerüstarbeiten (Raumgerüst)

Stellen und Vorhalten eines Arbeitsgerüstes
entsprechend den behördlichen Sicherheitsvorschriften;
einschl. Auf-, Ab- und Umbau auf der Baustelle.
Alle Erschwernisse (z.b. Stellfläche, Zugänge usw.)
sind in den Preis mit einzurechnen.
Die Einrichtung zur Materialbeförderung, sowie
erforderliche Leitergänge sind vom Bieter
einzukalkulieren.
Die Rüstung ist mit den anderen Gewerken abzustimmen
und diesen Firmen z.B. Maler, Elektriker usw. zur
Benutzung zu überlassen.
Beschädigungen von Bauteilen sind zu vermeiden. Evtl.
Schutzmaßnahmen, Abdeckungen u.ä. sind
einzukalkulieren.
Beim Abbau des Gerüstes sind Gerüstanker zu entfernen
und die Löcher einwandfrei dicht zu schließen.

Der Preis beinhaltet eine Grundeinsatzzeit von
6 Wochen.

Es ist stets eine Gerüstfreigabe am Gerüst sichtbar
anzubringen und ein Durchschlag der Bauleitung bzw. dem
SIGEKO zu überlassen.

Aufmaß nach Raumvolumen.
Menge: 30,000 m3

**01.01.0070 Vorhaltung Gerüst**
Zulage zu Pos. 01.01.0060 Gerüst, für Verlängerung über
den Zeitraum der beschriebenen Leistung hinaus, zur
Vorhaltung für Zwecke auch anderer Unternehmer.
Abrechnung 1 m3 Gerüst / pro Woche.
Menge: 90,000 m3Wo

**01.01.0080 Fahrbares Gerüst**
Fahrbares Gerüst.
Einzurechnen sind sämtliche Gerüstungen,
Sicherungsmaßnahmen und Schutzmaßnahmen.

Abmessung der Arbeitsfläche
Länge/Breite bis ca. 4,00/4,00 m.

Die Rüstung ist mit den anderen Gewerken abzustimmen
und diesen Firmen z.B. Maler, Elektriker usw. zur
Benutzung zu überlassen.
Es ist stets eine Gerüstfreigabe am Gerüst sichtbar
anzubringen und ein Durchschlag der Bauleitung bzw. dem
SIGEKO zu überlassen.

Der Preis beinhaltet eine Grundeinsatzzeit von
6 Wochen.
Menge: 1,000 St

**01.01.0090 Fahrbares Arbeitsgerüst**
Fahrbares Arbeitsgerüst (Fahrgerüst) DIN 4422, Gruppe
II, belastbar bis 2 KN/qm, Abmessung der Arbeitsfläche
Länge/Breite bis 4,00/1,50 m. Höhe der obersten Arbeits
-
lage bis ca. 6 m, Arbeitslagen mit allseitigem
Seitenschutz

Der Preis beinhaltet eine Grundeinsatzzeit von
9 Wochen.
Menge: 3,000 St

#### Hierarchiestuf 01.02 Decken Klassenräume / Gruppenräume / WC-

**01.02.0010 Innenbekleidung als abgehängte Decke 8,5 cm glatt Kappengewölbe**
Deckenbekleidung / Unterdecke DIN 18168-1,
Ausführung glatt
Einbauhöhe: bis 2,60 m
Abhänghöhe: von 8,5 bis 30 cm
Einbauort: WC-Bereich UG

Feuerwiderstandsklasse DIN 4102-2 F 0
Befestigungsuntergrund: bestehendes preußisches
Kappengewölbe, Abstand der Stahlträger
ca. 1,00 - 1,10 m, Wölbung ca. 15 cm

Beplankung mit GKB 12,5 mm 1-fach
Metall-Unterkonstruktion CD 60x27
Plattenfugen und Schraubköpfe nach Werksvorschrift
verspachteln. Verspachtelung nach Q2.
Gesamte Arbeit nach Werksvorschrift ausführen.

Angebotenes Fabrikat:
 ____________________
 (vom Bieter einzutragen)

Die Montage der UK und die Beplankung kann auch
zeitversetzt zur Ausführung kommen.
Rüstungen werden nicht vergütet.
Menge: 30,000 m2

**01.02.0020 Zulage Weitspanndecke 3,00 m im Bereich hoher Installationsdichte**
Zulage zu Position 01.02.0010 Ausführung als
weitspannendes Deckensystem.
Im Bereichen mit erhöhter Installationsdichte
bzw. in Flurbereichen mit sehr große Abhängehöhe.

Spannweite bis ca. 3,00 m
Menge: 5,000 m2

**01.02.0030 Zulage zu Position anschließen an schräges Mauerwerk**
Zulage zu Position 01.02.0010 Anschließen an schräges
Mauerwerk.
Menge: 20,000 lfm

**01.02.0040 Zulage Feuchtraum**
Zulage zu Position 01.02.0010 Deckenbekleidung für die
Beplankung mit Feuchtraumplatten "grün".
Menge: 17,000 m2

**01.02.0050 Zulage zementgebunden**
Zulage zu Position 01.02.0010 Deckenbekleidung für die
Ausführung mit zementgebundenen Deckenplatten
12,5 mm z.B. in den Duschen.

Ausführung glatt
Einbauhöhe: bis 2,60 m
Abhänghöhe: von 10 bis 30 cm
Feuerwiderstandsklasse DIN 4102-2 F 0
Befestigungsuntergrund: bestehendes preußisches
Kappengewölbe, Abstand der Stahlträger
ca. 1,00 - 1,10 m, Wölbung ca. 15 cm
Beplankung mit GKB zementgebunden 12,5 mm 1-fach
Metall-Unterkonstruktion CD 60x27x0,6, C1
Plattenfugen und Schraubköpfe nach Werksvorschrift
verspachteln. Verspachtelung nach Q2.
Gesamte Arbeit nach Werksvorschrift ausführen.

Angebotenes Fabrikat:
 ____________________
 (vom Bieter einzutragen)
Menge: 13,000 m2

**01.02.0060 Innenbekleidung als abgehängte Decke 50 cm Ausführung glatt**
Deckenbekleidung / Unterdecke DIN 18168-1,
Ausführung glatt
Einbauhöhe: bis 4,00 m
Abhänghöhe: von 40 bis 60 cm
Einbauort: WC-Bereiche, Flure DG

Feuerwiderstandsklasse DIN 4102-2 F 0
Befestigungsuntergrund: STB-Decke, STB-Rippendecke
Beplankung mit GKB 12,5 mm 1-fach
Metall-Unterkonstruktion CD 60x27
Plattenfugen und Schraubköpfe nach Werksvorschrift
verspachteln. Verspachtelung nach Q2.
Gesamte Arbeit nach Werksvorschrift ausführen.

Angebotenes Fabrikat:
 ____________________
 (vom Bieter einzutragen)

Die Montage der UK und die Beplankung kann auch
zeitversetzt zur Ausführung kommen.
Rüstungen werden nicht vergütet.
Menge: 175,000 m2

**01.02.0070 Innenbekleidung abgehängte Decke 20 cm Ausführung glatt Fensterbereich**
Deckenbekleidung / Unterdecke DIN 18168-1,
Ausführung glatt
Einbauhöhe: bis 4,00 m
Abhänghöhe: von 15 bis 35 cm
Einbauort: ca. 1,00m breiter Streifen vor den Fenstern
 in den WC-Bereichen

Feuerwiderstandsklasse DIN 4102-2 F 0
Befestigungsuntergrund: STB-Decke, STB-Rippendecke
Beplankung mit GKB 12,5 mm 1-fach
Metall-Unterkonstruktion CD 60x27
Plattenfugen und Schraubköpfe nach Werksvorschrift
verspachteln. Verspachtelung nach Q2.
Gesamte Arbeit nach Werksvorschrift ausführen.

Angebotenes Fabrikat:
 ____________________
 (vom Bieter einzutragen)

Die Montage der UK und die Beplankung kann auch
zeitversetzt zur Ausführung kommen.
Rüstungen werden nicht vergütet.
Menge: 33,000 m2

**01.02.0080 Zulage Abhänghöhe 61-100**
Zulage zu Pos. 01.02.0060 für Abhängungen von
61 bis 100 cm
Einbauhöhe der Decken ca. 3,30 m
Abhängung an RB Decke Höhe ca. 4,00 m
Menge: 30,000 m2

**01.02.0090 Zulage Weitspanndecke 3,00 m im Bereich hoher Installationsdichte**
Zulage zu Position 01.02.0060 Ausführung als
weitspannendes Deckensystem.
Im Bereichen mit erhöhter Installationsdichte
bzw. in Flurbereichen mit sehr große Abhängehöhe.

Spannweite bis ca. 3,00 m
Einbaubereich Höhe bis ca. 3,50 m
Menge: 30,000 m2

**01.02.0100 Zulage Weitspanndecke 5,50 m im Bereich hoher Installationsdichte**
Zulage zu Position 01.02.0060 Ausführung als
weitspannendes Deckensystem.
Im Bereichen mit erhöhter Installationsdichte
bzw. in Flurbereichen mit sehr große Abhängehöhe.

Spannweite bis ca. 5,50 m
Einbaubereich Höhe bis ca. 3,50 m
Menge: 40,000 m2

**01.02.0110 Zulage zu Position anschließen an schräges Mauerwerk**
Zulage zu Position 01.02.0060 Anschließen an schräges
Mauerwerk.
Menge: 100,000 lfm

**01.02.0120 Zulage Ausführung als F-30 Decke.**
Zulage zu Position 01.02.0060 Ausführung als F-30
Decke.
Menge: 10,000 m2

**01.02.0130 Zulage Feuchtraum**
Zulage zu Position 01.02.0060 Deckenbekleidung für die
Beplankung mit Feuchtraumplatten "grün".
Menge: 130,000 m2

**01.02.0140 Zulage zementgebunden**
Zulage zu Position 01.02.0060 Deckenbekleidung für die
Ausführung mit zementgebundenen Deckenplatten 12,5 mm
z.B. in den Duschen.

Ausführung glatt
Einbauhöhe: bis 3,50 m
Abhänghöhe: von 30 bis 50 cm
Feuerwiderstandsklasse DIN 4102-2 F 0
Befestigungsuntergrund: STB-Decke
Beplankung mit GKB zementgebunden 12,5 mm 1-fach
Metall-Unterkonstruktion CD 60x27x0,6, C1
Plattenfugen und Schraubköpfe nach Werksvorschrift
verspachteln. Verspachtelung nach Q2.
Gesamte Arbeit nach Werksvorschrift ausführen.

Angebotenes Fabrikat:
 ____________________
 (vom Bieter einzutragen)
Menge: 5,000 m2

**01.02.0150 Freitragende Decke F30 bis 4,80m, Piano GKF 12,5 mm, Doppelprofi**
Freitragende Decke, F30,
Piano GKF 2x 12,5 mm, Doppelprofile UA 125 (400 mm),
Raumbreite = 4,80 m

Unterdecke nach DIN 18168-1, als freitragende Decke,
Einbauhöhe:  bis 3,50 mFeuerwiderstandsklasse DIN
4102-2: F30, unter vorhandenem Sichtdachstuhl Altbau
Raumbreite = 4,80 m
Einbauhöhe: ca. 3,50m
Achsabstand: nach Erfordernis
Einbauort: Flure DG
Brandbeanspruchung allein von unten, liefern und
fachgerecht montieren

Befestigungsuntergrund: Stahlbetonwände/
Mauerwerkswände/ Leichtbetonwände/.
Ausführung der Unterkonstruktion aus verzinkten
Stahlblechprofilen DIN 18182-1,
Tragprofile als Doppelprofile 2x UA 125,
Randbefestigung mit UW 125,
inkl. Befestigung mit für den Untergrund geeignetem
Befestigungsmittel, Befestigungsabstand nach
Herstellerangaben.
Decklage/Bekleidung aus Gipsplatten GKF DIN 18180 bzw.
Typ DF EN 520:
Feuerschutzplatten, Piano, zweilagig,
Plattendicke 2x 12,5 mm,
Brandverhalten EN 13501-1: A2-s1, d0 (B)
Rohdichte: = 800 kg/m3
Gipsplatten mit faserverstärktem Gipskern für
Brandschutzsysteme

Verspachtelung der Gipsplatten Qualitätsstufe Q2
Standardverspachtelung, Verarbeitung gemäß DIN 18181.
Die Ausführung erfolgt unter Verwendung von DIN EN
13963
System: Freitragende Decke D131.de

Amtlicher Nachweis: abP Nr. P-3964/2172-MPA BS
Dem Angebot ist der gültige allgemeine bauaufsichtliche Nachweis der angebotenen Konstruktion
beizufügen.

Angebotenes Fabrikat:
 ____________________
 (vom Bieter einzutragen)
Menge: 70,000 m2

**01.02.0160 Innenbekleidung als abgehängte Decke 50cm Quadratlochung 8/18**
Deckenbekleidung / Akustikdecke DIN 18168-1,
Ausführung gerade Quadratlochung 8/18 Q
Lochanteil: 19,8%
mit umlaufendem Fries (Mehraufwand wird in sep.
Position vergütet)
Einbauhöhe: bis 4,05 m
Abhänghöhe: von 40 bis 60 cm
Einbauort: Klassen, Gruppenräume

Feuerwiderstandsklasse DIN 4102-2 F 0
Befestigungsuntergrund: STB-Decke / STB Unterzüge
Beplankung mit GKB 12,5 mm 1-fach
Metall-Unterkonstruktion CD 60x27
Vlies schwarz Schallabsorbierungsmatte in Folie
verschweißt einlegen.
(Mineralwolle nach DIN 13162, Dicke 20 mm).
Plattenfugen und Schraubköpfe nach Werksvorschrift
verspachteln. Verspachtelung nach Q2.
Gesamte Arbeit nach Werksvorschrift ausführen.

Abrechnung: Friese werden in der tatsächlichen Breite
generell übermessen auch über 30 cm.

Angebotenes Fabrikat:
 ____________________
 (vom Bieter einzutragen)

Die Montage der UK und die Beplankung kann auch
zeitversetzt zur Ausführung kommen.
Rüstungen werden nicht vergütet.
Menge: 910,000 m2

**01.02.0170 Innenbekleidung abgehängte Decke 20cm Quadratlochung 8/18 Fensterberei**
Deckenbekleidung / Akustikdecke DIN 18168-1,
Ausführung gerade Quadratlochung 8/18 Q
Lochanteil: 19,8%
mit umlaufendem Fries (Mehraufwand wird in sep.
Position vergütet)
Einbauhöhe: bis 4,05 m
Abhänghöhe: von 15 bis 40 cm
Einbauort: ca. 1,00 m breiter Streifen vor den Fenstern
 Klassen, Gruppenräume

Feuerwiderstandsklasse DIN 4102-2 F 0
Befestigungsuntergrund: STB-Decke / STB Unterzüge
Beplankung mit GKB 12,5 mm 1-fach
Metall-Unterkonstruktion CD 60x27
Vlies schwarz Schallabsorbierungsmatte in Folie
verschweißt einlegen.
(Mineralwolle nach DIN 13162, Dicke 20 mm).
Plattenfugen und Schraubköpfe nach Werksvorschrift
verspachteln. Verspachtelung nach Q2.
Gesamte Arbeit nach Werksvorschrift ausführen.

Abrechnung: Friese werden in der tatsächlichen Breite
generell übermessen auch über 30 cm.

Angebotenes Fabrikat:
 ____________________
 (vom Bieter einzutragen)

Die Montage der UK und die Beplankung kann auch
zeitversetzt zur Ausführung kommen.
Rüstungen werden nicht vergütet.
Menge: 165,000 m2

**01.02.0180 Zulage Abhänghöhe 61-100**
Zulage zu Pos. 01.02.0160 für Abhängungen von
61 bis 100 cm
Einbauhöhe der Decken ca. 3,30 m
Abhängung an RB Decke Höhe ca. 4,00 m
Menge: 20,000 m2

**01.02.0190 Zulage Weitspanndecke 3,00 m im Bereich hoher Installationsdichte**
Zulage zu Position 01.02.0160 Ausführung als
weitspannendes Deckensystem.
Im Bereichen mit erhöhter Installationsdichte
bzw. in Flurbereichen / Nebenräume mit sehr großer
Abhängehöhe.

Spannweite bis ca. 3,00 m
Einbaubereich Höhe bis ca. 3,50 m
Menge: 30,000 m2

**01.02.0200 Zulage Weitspanndecke 5,50 m im Bereich hoher Installationsdichte**
Zulage zu Position 01.02.0160 Ausführung als
weitspannendes Deckensystem.
Im Bereichen mit erhöhter Installationsdichte
bzw. in Flurbereichen / Nebenräume mit sehr großer
Abhängehöhe.

Spannweite bis ca. 5,50 m
Einbaubereich Höhe bis ca. 3,50 m
Menge: 10,000 m2

**01.02.0210 Zulage Fries 0,15 m bis 0,25 m Fries**
Zulage zu Position 01.02.0160und 01.02.0170 für das
Ausbilden eines flächenbündigen GK Frieses, umlaufend
von 0,15 m bis 0,25 m breit, malerfertig verspachteln.
Zwischen Wand und Lochfries. Das Einmessen der exakten
Randabstände, Anpassungen an die Bestandswand, sowie
leichte Schrägschnitte sind in den EP einzurechnen.
Eine Zulage für längere Abhängungen wird bei dieser
Position nicht vergütet, da die Unterkonstruktion in
der Hauptposition abgerechnet wird.
Menge: 195,000 m2

**01.02.0220 Zulage Fries 0,26 m bis 0,50 m Fries**
Zulage zu Position 01.02.0160 und 01.02.0170 für das
Ausbilden eines flächenbündigen GK Frieses, umlaufend
von 0,26 m bis 0,50 m breit, malerfertig verspachteln.
Zwischen Wand und Lochfries. Das Einmessen der exakten
Randabstände, Anpassungen an die Bestandswand, sowie
leichte Schrägschnitte sind in den EP einzurechnen.
Eine Zulage für längere Abhängungen wird bei dieser
Position nicht vergütet, da die Unterkonstruktion in
der Hauptposition abgerechnet wird.
Menge: 10,000 m2

**01.02.0230 Zulage Fries Schallabsorptionsmatte 80mm**
Zulage zu Position 01.02.0210 und 01.02.0220 Fries für
das Erhöhen der Schallabsorptionsmatte auf 80 mm Dicke.
Menge: 200,000 m2

**01.02.0240 Zulage zu Position anschließen an schräges Mauerwerk**
Zulage zu Position 01.02.0160 und 01.02.0170
Anschließen an schräges Mauerwerk.
Menge: 100,000 lfm

**01.02.0250 Zulage Feuchtraum**
Zulage zu Position 01.02.0160 und 01.02.0170
Deckenbekleidung für die Beplankung mit
Feuchtraumplatten "grün".
Menge: 5,000 m2

**01.02.0260 Zulage Fensternischen Deckeneinsprung bis 30cm**
Zulage zu Deckenbekleidung im Bereich der
Fensternischen,Ausführung flächenbündig mit der GK
Decke. An dem Fensterrahmen ist ein U-Profil aus
Kunststoff mit Schaumklebeband zu befestigen. Die
Unterkonstruktion der Decke kann bis ans
Fassadenelement geführt werden.
Es ist der gesamte Materialverbrauch und alle
Anschlussarbeiten einzurechnen.

Leibungstiefe bis 30 cm
Abrechnung nur im Bereich der Fenster und Fenstertüren.
Gemessen von Pfeiler zu Pfeiler.
Menge: 78,000 m

**01.02.0270 Zulage Fensternischen Deckeneinsprung bis 45cm**
Zulage zu Deckenbekleidung im Bereich der
Fensternischen,Ausführung flächenbündig mit der GK
Decke. An dem Fensterrahmen ist ein U-Profil aus
Kunststoff mit Schaumklebeband zu befestigen. Die
Unterkonstruktion der Decke kann bis ans
Fassadenelement geführt werden.
Es ist der gesamte Materialverbrauch und alle
Anschlussarbeiten einzurechnen.

Leibungstiefe bis 45 cm
Abrechnung nur im Bereich der Fenster und Fenstertüren.
Gemessen von Pfeiler zu Pfeiler.
Menge: 35,000 m

**01.02.0280 Deckensprung 10cm**
Ausbildung eines Deckensprunges / Deckenabschlusses bei
abgehängten Decken mit ca. 8-15 cm Höhenunterschied.
Verstärkung des Randes mit einer zusätzlichen Lage GK.
In die Kanten ist ein Schutzprofil einzuarbeiten,
malerfertig einzuspachteln und zu verschleifen.
Einzurechnen ist der gesamte Mehraufwand und
Materialverbrauch.
Menge: 70,000 m

**01.02.0290 Deckensprung 23cm**
Ausbildung eines Deckensprunges / Deckenabschlusses bei
abgehängten Decken mit 16-25 cm Höhenunterschied.
Verstärkung des Randes mit einer zusätzlichen Lage GK.
In die Kanten ist ein Schutzprofil einzuarbeiten,
malerfertig einzuspachteln und zu verschleifen.
Einzurechnen ist der gesamte Mehraufwand und
Materialverbrauch.
Menge: 70,000 m

**01.02.0300 Deckensprung 37cm**
Ausbildung eines Deckensprunges / Deckenabschlusses bei
abgehängten Decken mit 26-40 cm Höhenunterschied.
Verstärkung des Randes mit einer zusätzlichen Lage GK.
In die Kanten ist ein Schutzprofil einzuarbeiten,
malerfertig einzuspachteln und zu verschleifen.
Einzurechnen ist der gesamte Mehraufwand und
Materialverbrauch.
Menge: 60,000 m

**01.02.0310 Zulage Gebäudetrennfuge**
Zulage für die Übernahme der Gebäudetrennfugen.
Ausbildung mit geeignetem Fugenprofil. Der Mehraufwand
für die Erstellung bzw. das Entkoppeln der
Unterkonstruktion ist einzurechen.
Inkl. aller anfallenden Spachtelarbeiten.

Angebotenes Fabrikat:
 ____________________
 (vom Bieter einzutragen)
Menge: 15,000 m

**01.02.0320 Zulage Bewegungsfugen**
Zulage für das Herstellen von Bewegungsfugen.
Ausbildung mit geeignetem Fugenprofil. Der Mehraufwand
für die Erstellung bzw. das Entkoppeln der
Unterkonstruktion ist einzurechen.
Inkl. aller anfallenden Spachtelarbeiten.
Die Bewegungsfugen sind je nach System vom Bieter
festzulegen und vor Ort in Abstimmung mit dem
Architekten in den Deckenspiegelplan einzuzeichnen.

Angebotenes Fabrikat:
 ____________________
 (vom Bieter einzutragen)
Menge: 10,000 m

**01.02.0330 Liefern und Einbauen von Abschlussprofil**
Liefern und Einbauen eines Alu-Eckwinkel
inkl. aller anfallenden Spachtelarbeiten.

Angebotenes Fabrikat:
 ____________________
 (vom Bieter einzutragen)
Menge: 40,000 m

**01.02.0340 Anschluss an begrenzende Bauteile**
Zulage zu Pos. 01.02.0010, 01.02.0060/01.02.0170 und
01.02.0160/01.02.0170 Deckenbekleidung
für Wandanschluss Trennstreifen und Wartungsfuge der
seitlichen Anschlüsse an Montage-, Massiv-, sowie
Gipskartonwände.
Fugenbreite mind. 5 mm je Beplankungsseite, Fugentiefe
12,5 mm.
Es sind Fugenmaterialien einzusetzen, die eine Dauerbewegungsaufnahme von mind. 20 % haben müssen. Vor dem
Versiegeln der Fugen sind die Plattenkanten sorgfältig
zu primern. Abrechnung pro lfm.
Menge: 910,000 m

**01.02.0350 Anschluss an begrenzende Bauteile mit Schattenfuge**
Zulage zu Pos. 01.02.0060/01.02.0170 und
01.02.0160/01.02.0170 Deckenbekleidung
für Wandanschluss mit Schattenfugenprofil
(Schattenfuge ca. 12 mm) Ausführung mit PVC Profil.
Abrechnung pro lfm. Es ist ein Schattenfugenprofil mit
herausziehbaren Schutzstreifen einzusetzen.
Menge: 10,000 m

**01.02.0360 Zulage Lüftungsgeräte**
Zulage zu 01.02.0160 Deckenbekleidung für Ausbildung
eines elastischen Anschluss an Baukörper, es ist auch
die UK entkoppelt auszuführen.
Ausführung mit PVC Profil mit Schattenfuge (Breite
6,5-3,5 mm), mit zwei Dichtlippen aus weich PVC und
abreißbaren Schutzstreifen zur Herstellung eines
elastischen Anschlusses an angrenzende Bauteile. Das
Profil ist nach Herstellerangabe zusätzlich mit
Klammern zu befestigen.
 z.B Protektor 3784
Abrechnung pro lfm.

Angebotenes Fabrikat:
 ____________________
 (vom Bieter einzutragen)

Die Position wird für den Anschluss an die
Lüftungsgeräte verwendet, die Lüftungsgeräte werden
bauseits gleichzeitig mit der UK montiert und sind
oberflächenfertig, sie sind bei der Anarbeitung
entsprechend zu schützen, dies ist in den EP
einzukalkulieren.

Die UK darf in diesen Bereichen nicht kraftschlüssig
mit den angrenzenden Bauteilen verbunden werden, der
Mehrverbrauch bei der Abhängung, sowie der gesamte
Mehraufwand muss in diese Position eingerechnet werden.
Menge: 90,000 m

#### Hierarchiestuf 01.03 Revisionsklappen / Ausschnitte / Unterko

**01.03.0010 Zulage Leuchtenausschnitt 280 x 60 mm, glatt**
Leuchtenauschnitt, als Zulage für Deckenbekleidung
glatt, L 280 mm x 60 mm
inkl. Verstärkung der UK zur Aufnahme der
Einbauleuchten.

Das Einmessen ist in den EP einzurechnen.
Menge: 2,000 St

**01.03.0020 Zulage Leuchtenausschnitt Ø 100 mm, glatt**
Leuchtenauschnitt, als Zulage für Deckenbekleidung
glatt, Durchmesser 100 - 150 mm
inkl. Verstärkung der UK zur Aufnahme der
Einbauleuchten.

Die Ausschnitte sind mit einen Kreisschneider exakt
herzustellen.

Das Einmessen ist in den EP einzurechnen.
Menge: 2,000 St

**01.03.0030 Zulage Leuchtenausschnitt Ø 100 mm, gelocht**
Leuchtenauschnitt, als Zulage für Deckenbekleidung
gelocht, Durchmesser 100 - 150 mm
inkl. Verstärkung der UK zur Aufnahme der
Einbauleuchten.

Die Ausschnitte sind mit einen Kreisschneider exakt
herzustellen.

Das Einmessen ist in den EP einzurechnen.
Menge: 2,000 St

**01.03.0040 Zulage Leuchtenausschnitt Ø 175mm, glatt**
Leuchtenauschnitt, als Zulage für Deckenbekleidung
glatt, Durchmesser 151 - 200 mm
inkl. Verstärkung der UK zur Aufnahme der
Einbauleuchten.

Die Ausschnitte sind mit einen Kreisschneider exakt
herzustellen.

Das Einmessen ist in den EP einzurechnen.
Menge: 2,000 St

**01.03.0050 Zulage Leuchtenausschnitt Ø 175mm, gelocht**
Leuchtenauschnitt, als Zulage für Deckenbekleidung
gelocht, Durchmesser 151 - 200 mm
inkl. Verstärkung der UK zur Aufnahme der
Einbauleuchten.

Die Ausschnitte sind mit einen Kreisschneider exakt
herzustellen.

Das Einmessen ist in den EP einzurechnen.
Menge: 2,000 St

**01.03.0060 Zulage Ausschnitte Decken Ø 68mm, gelocht**
Ausschnitt, als Zulage für gelochte Deckenbekleidung
Durchmesser 68 mm.
Die Ausschnitte sind mit einen Kreisschneider exakt
herzustellen.
Das Einmessen ist in den EP einzurechnen.

z.B. für HLS- und Elektroeinbauten
Menge: 2,000 St

**01.03.0070 Zulage Ausschnitte Decken Ø 160 mm, glatt**
Ausschnitt, als Zulage für glatte Deckenbekleidung
Durchmesser 160 mm.
Die Ausschnitte sind mit einen Kreisschneider exakt
herzustellen.
Das Einmessen ist in den EP einzurechnen.

z.B. für HLS- und Elektroeinbauten
Menge: 2,000 St

**01.03.0080 Zulage Ausschnitte Decken Ø 200 mm, glatt**
Ausschnitt, als Zulage für glatte Deckenbekleidung
Durchmesser 200 mm.
Die Ausschnitte sind mit einen Kreisschneider exakt
herzustellen.
Das Einmessen ist in den EP einzurechnen.

z.B. für HLS- und Elektroeinbauten
Menge: 2,000 St

**01.03.0090 Zulage Ausschnitte Decken 150x350 mm, gelocht**
Ausschnitt, als Zulage für gelochte Deckenbekleidung
Größe bis 150 x 350 mm

Das Einmessen ist in den EP einzurechnen.

z.B. für HLS- und Elektroeinbauten
Menge: 18,000 St

**01.03.0100 Zulage Ausschnitte Decken 300 x 300 mm, glatt**
Ausschnitt, als Zulage für glatte Deckenbekleidung
Größe bis 300 x 300 mm

Das Einmessen ist in den EP einzurechnen.

z.B. für HLS- und Elektroeinbauten
Menge: 13,000 St

**01.03.0110 Zulage Ausschnitte glatte Decke, d= 68 mm**
Ausschnitt, als Zulage für glatte Deckenbekleidung
Durchmesser 68 mm.
Inkl. Auswechslung der UK und zusätzliche Abhänger im
Ausschnittbereich für Einbauten bis 2,5 kg.
Die Platte ist zur Verstärkung mit einer 10 mm
Multiplexplatte
zu hinterlegen. Die Ausschnitte sind mit einen
Kreisschneider
exakt herzustellen. Das Einmessen ist in den EP
einzurechnen.

z.B. für Einbaulampen, Tellerventile und sonstige
techn. Einbauten
Menge: 9,000 St

**01.03.0120 Zulage Ausschnitte glatte Decke, d= 100-150 mm**
Ausschnitt, als Zulage für glatte Deckenbekleidung
Durchmesser 100 - 150 mm.
Inkl. Auswechslung der UK und zusätzliche Abhänger im
Ausschnittbereich für Einbauten bis 2,5 kg.
Die Platte ist zur Verstärkung mit einer 10 mm
Multiplexplatte
zu hinterlegen. Die Ausschnitte sind mit einen
Kreisschneider
exakt herzustellen. Das Einmessen ist in den EP
einzurechnen.

z.B. für Einbaulampen, Tellerventile und sonstige
techn. Einbauten
Menge: 2,000 St

**01.03.0130 Zulage Ausschnitte gelochte Decke, d= 100-150 mm**
Ausschnitt, als Zulage für gelochte Deckenbekleidung
Durchmesser 100 - 150 mm.
Inkl. Auswechslung der UK und zusätzliche Abhänger im
Ausschnittbereich für Einbauten bis 2,5 kg.
Um den Ausschnitt ist ein ca. 5 cm breites Fries
mittels glatter GK Platte einzuarbeiten. Die Platte ist
zur
Verstärkung mit einer 10 mm Multiplexplatte zu
hinterlegen.
Die Ausschnitte sind mit einen Kreisschneider exakt
herzustellen. Das Einmessen ist in den EP einzurechnen.

z.B. für Einbaulampen, Tellerventile und sonstige
techn. Einbauten
Menge: 2,000 St

**01.03.0140 Zulage Ausschnitte glatte Decke, d= 195 mm Lautsprecher**
Ausschnitt, als Zulage für glatte Deckenbekleidung
Durchmesser ca. 195 mm.
Inkl. Auswechslung der UK und zusätzliche Abhänger im
Ausschnittbereich für Lautsprecher bis 1,13 kg.
Die Platte ist zur Verstärkung mit einer 10 mm
Multiplexplatte
zu hinterlegen. Die Ausschnitte sind mit einen
Kreisschneider
exakt herzustellen. Das Einmessen ist in den EP
einzurechnen.
Menge: 15,000 St

**01.03.0150 Zulage Ausschnitte gelochte Decke, d= 195 mm Lautsprecher**
Ausschnitt, als Zulage für gelochte Deckenbekleidung
Durchmesser 195 mm.
Inkl. Auswechslung der UK und zusätzliche Abhänger im
Ausschnittbereich für Lautsprecher bis 1,13 kg.
Um den Ausschnitt ist ein ca. 5 cm breites Fries
mittels glatter GK Platte einzuarbeiten. Die Platte ist
zur
Verstärkung mit einer 10 mm Multiplexplatte zu
hinterlegen.
Die Ausschnitte sind mit einen Kreisschneider exakt
herzustellen. Das Einmessen ist in den EP einzurechnen.
Menge: 2,000 St

**01.03.0160 Zulage Ausschnitte glatte Decke, d= 151-250 mm**
Ausschnitt, als Zulage für glatte Deckenbekleidung
Durchmesser 151 - 250 mm.
Inkl. Auswechslung der UK und zusätzliche Abhänger im
Ausschnittbereich für Einbauten bis 2,5 kg.
Die Platte ist zur Verstärkung mit einer 10 mm
Multiplexplatte
zu hinterlegen. Die Ausschnitte sind mit einen
Kreisschneider
exakt herzustellen. Das Einmessen ist in den EP
einzurechnen.

z.B. für Einbaulampen, Tellerventile und sonstige
techn. Einbauten
Menge: 60,000 St

**01.03.0170 Zulage Ausschnitte gelochte Decke, d= 151-250 mm**
Ausschnitt, als Zulage für gelochte Deckenbekleidung
Durchmesser 151 - 250 mm.
Inkl. Auswechslung der UK und zusätzliche Abhänger im
Ausschnittbereich für Einbauten bis 2,5 kg.
Um den Ausschnitt ist ein ca. 5 cm breites Fries
mittels glatter GK Platte einzuarbeiten. Die Platte ist
zur
Verstärkung mit einer 10 mm Multiplexplatte zu
hinterlegen.
Die Ausschnitte sind mit einen Kreisschneider exakt
herzustellen. Das Einmessen ist in den EP einzurechnen.

z.B. für Einbaulampen, Tellerventile und sonstige
techn. Einbauten
Menge: 2,000 St

**01.03.0180 Zulage Ausschnitte gelochte Decken Lüftungsgeräte**
Ausschnitte für gelochte Decken als Zulage,
Ausschnittmaß: ca. 1250 x 2320 mm
Inkl. Auswechslung der UK und zusätzliche Abhänger im
Ausschnittbereich. Um den Ausschnitt ist ein ca. 5 cm
breites Fries glatt zu spachteln.
Ausführung des Anschlusses wie in Pos. 01.02.0360
beschrieben

z.B. für Lüftungsgeräte und sonstige techn. Einbauten.
Menge: 13,000 St

**01.03.0190 Revisionsklappe 25 x 25cm mit GK-Einlage**
Revisionsklappe aus verzinktem Stahlblechrahmen inkl.
flächenbündige GK Einlage mit nicht sichtbarem
Verschluss- und Scharniersystem liefern und in GK-
Decken einarbeiten, inkl. Deckenausschnitt.
Größe der Klappe: 25 x 25 cm
Inkl. Auswechslung der UK und zusätzliche Abhänger im
Ausschnittbereich
Menge: 1,000 St

**01.03.0200 Revisionsklappe 30 x 30cm mit GK-Einlage**
Revisionsklappe aus verzinktem Stahlblechrahmen inkl.
flächenbündige GK Einlage mit nicht sichtbarem
Verschluss- und Scharniersystem liefern und in GK-
Decken einarbeiten, inkl. Deckenausschnitt.
Größe der Klappe: 30 x 30 cm
Inkl. Auswechslung der UK und zusätzliche Abhänger im
Ausschnittbereich
Menge: 2,000 St

**01.03.0210 Revisionsklappe 30 x 30cm mit gelochter GK-Einlage**
Revisionsklappe aus verzinktem Stahlblechrahmen inkl.
flächenbündige gelochter GK Einlage mit nicht
sichtbarem Verschluss- und Scharniersystem liefern und
in gelochter GK-Decken einarbeiten, inkl.
Deckenausschnitt.
Größe der Klappe: 30 x 30 cm
Inkl. Auswechslung der UK und zusätzliche Abhänger im
Ausschnittbereich. Um den Ausschnitt ist ein ca. 5 cm
breites Fries glatt zu spachteln.
Menge: 3,000 St

**01.03.0220 Revisionsklappe 40 x 40cm mit GK-Einlage**
Revisionsklappe aus verzinktem Stahlblechrahmen inkl.
flächenbündige GK Einlage mit nicht sichtbarem
Verschluss- und Scharniersystem liefern und in
GK-Decken einarbeiten, inkl. Deckenausschnitt.
Größe der Klappe: 40 x 40 cm
Inkl. Auswechslung der UK und zusätzliche Abhänger im
Ausschnittbereich.
Menge: 6,000 St

**01.03.0230 Revisionsklappe 40 x 40cm mit gelochter GK-Einlage**
Revisionsklappe aus verzinktem Stahlblechrahmen inkl.
flächenbündige gelochter GK Einlage mit nicht
sichtbarem Verschluss- und Scharniersystem liefern und
in gelochter GK-Decken einarbeiten, inkl.
Deckenausschnitt.
Größe der Klappe: 40 x 40 cm
Inkl. Auswechslung der UK und zusätzliche Abhänger im
Ausschnittbereich. Um den Ausschnitt ist ein ca. 5 cm
breites Fries glatt zu spachteln.
Menge: 65,000 St

**01.03.0240 Revisionsklappe 60 x 60cm mit GK-Einlage**
Revisionsklappe aus verzinktem Stahlblechrahmen inkl.
flächenbündige GK Einlage mit nicht sichtbarem
Verschluss- und Scharniersystem liefern und in GK-
Decken einarbeiten, inkl. Deckenausschnitt.
Größe der Klappe: 60 x 60 cm
Inkl. Auswechslung der UK und zusätzliche Abhänger im
Ausschnittbereich
Menge: 1,000 St

**01.03.0250 Revisionsklappe 60 x 60cm mit gelochter GK-Einlage**
Revisionsklappe aus verzinktem Stahlblechrahmen inkl.
flächenbündige gelochter GK Einlage mit nicht
sichtbarem Verschluss- und Scharniersystem liefern und
in gelochter GK-Decken einarbeiten, inkl.
Deckenausschnitt.
Größe der Klappe: 60 x 60 cm
Inkl. Auswechslung der UK und zusätzliche Abhänger im
Ausschnittbereich. Um den Ausschnitt ist ein ca. 5 cm
breites Fries glatt zu spachteln.
Menge: 1,000 St

**01.03.0260 Ausschnitte Kabel**
Zulage für Bohrungen für Elektroleitungen, Durchmesser
ca. 15 mm.
Menge: 70,000 St

**01.03.0270 Ausschnitte Kabel bei F. 30**
Zulage für Bohrungen für Elektroleitungen, Durchmesser
ca. 15 mm. Inkl. Verfüllung der Durchführung nach
Kabelzug.
Menge: 8,000 St

**01.03.0280 UK Leuchtenkonstruktion rund Ø 200 mm, glatt**
Unterkonstruktion zur Befestigung von Aufbauleuchten
als Zulage zu den abgehängten Decken liefern und in
die Unterkonstruktion fachgerecht einbauen, einschl.
zusätzlicher Befestigung zur Aufnahme der
Leuchtenlast, bis 2,5 kg.
Leuchtengröße Ø 200 mm
Inkl. Erstellung der Kabeldurchführung.
Das Einmessen ist in den EP einzurechnen.
Menge: 3,000 St

**01.03.0290 UK Leuchtenkonstruktion rund Ø 300 mm, glatt**
Unterkonstruktion zur Befestigung von Aufbauleuchten
als Zulage zu den abgehängten Decken liefern und in
die Unterkonstruktion fachgerecht einbauen, einschl.
zusätzlicher Befestigung zur Aufnahme der
Leuchtenlast, ca. 2,8 kg.
Leuchtengröße Ø 300 mm
Inkl. Erstellung der Kabeldurchführung.
Das Einmessen ist in den EP einzurechnen.
Menge: 2,000 St

**01.03.0300 UK Leuchtenkonstruktion rund Ø 300 mm, Akustik**
Unterkonstruktion zur Befestigung von Aufbauleuchten
als Zulage zu den abgehängten Decken liefern und in
die Unterkonstruktion fachgerecht einbauen, einschl.
zusätzlicher Befestigung zur Aufnahme der
Leuchtenlast, ca. 2,8 kg.
Leuchtengröße Ø 300 mm
Um die Lampe ist ein ca. 5 cm breites Fries glatt zu
spachteln.
Inkl. Erstellung der Kabeldurchführung.
Das Einmessen ist in den EP einzurechnen.
Menge: 2,000 St

**01.03.0310 UK Leuchtenkonstruktion rund Ø 440 mm L22**
Unterkonstruktion zur Befestigung von Aufbauleuchten
als Zulage zu den abgehängten Decken liefern und in
die Unterkonstruktion fachgerecht einbauen, einschl.
zusätzlicher Befestigung zur Aufnahme der
Leuchtenlast, ca. 5,0 kg.
Leuchtengröße Ø 440 mm
Inkl. Erstellung der Kabeldurchführung.
Das Einmessen ist in den EP einzurechnen.
Menge: 25,000 St

**01.03.0320 UK Leuchtenkonstruktion L2 160 x 1420 mm**
Unterkonstruktion zur Befestigung von Aufbauleuchten
als Zulage zu den abgehängten Decken liefern und in
die Unterkonstruktion fachgerecht einbauen, einschl.
zusätzlicher Befestigung zur Aufnahme der
Leuchtenlast, ca. 4,7 kg.
Leuchtengröße ca. 160 x 1420 mm
Inkl. Erstellung der Kabeldurchführung.
Das Einmessen ist in den EP einzurechnen.
Menge: 140,000 St

**01.03.0330 Zulage Fries**
Zulage zu Pos. 01.03.0320
Um die Leuchte ist ein ca. 5 cm breites Fries glatt zu
spachteln.
Menge: 140,000 St

**01.03.0340 UK Leuchtenkonstruktion Tragprofile Lichtband abgependelt DG**
Unterkonstruktion zur Befestigung von Tragprofilen
Lichtbänder (Pendelleuchten) als Zulage zu den
abgehängten Decken liefern und in die Unterkonstruktion
fachgerecht einbauen, einschl. zusätzlicher Befestigung
zur Aufnahme der Leuchtenlast

Tragprofillänge: L ca. 7.400 mm
Leuchtenlast: bis ca. 15 kg
Befestigungspunkte 4 Stück

Inkl. Erstellung der Kabeldurchführung.
Das Einmessen ist in den EP einzurechnen.
Menge: 2,000 St

**01.03.0350 Zulage Kleinstfläche Decke**
Zulage zu Deckenpositionen, für die Ausführung von
Kleinstflächen unter 2,50 m². (Pos. zählt nur bei
reinen Einzelflächen, nicht bei Nischen, Einsprünge
usw.)
Menge: 20,000 St

**01.03.0360 Anarbeiten an bauseits gelieferte Beamerhalterung (Vierkantrohr)**
Anarbeiten an bauseits gelieferte Beamerhalterung
(Vierkantrohr).
Menge: 13,000 St

**01.03.0370 Zulage nachträgliches Anarbeiten**
Zulage zu Deckenpositionen für das nachträgliche
Anarbeiten bzw. Schließen von Deckenbereichen nach
Installationen oder sonstige Einbauten. Es werden nur
Flächen bis 4 m² vergütet und die außerhalb der
Ausführungszeiten liegen.
Menge: 20,000 m2

**01.03.0380 Zulage Vorhangschiene zweiläufig**
Zulage zu Deckenbekleidung im Bereich der glatten
Friese und der GK-Nischen für die Ausführung mit
Vorhangschiene

für Vorhangschiene zweiläufig

Aluminium-Schleudervorhangschiene zweiläufig
stranggepresstes Aluminiumprofil;
geeignet für flächenbündigen Einbau mit seitlichen
Auflagewinkeln;
Schienenhöhe passend zu 12,5 mm Gipskarton;
Querschnitt B x H 90 x 14 mm
Gewicht ca. 820 g/m
4 Kanäle für Stoß- und Eckverbinder
Laufabstand 40 mm
Kleinster Biegeradius 700 mm (Innenkante)
Rollhaken-Bruchlast ca. 30 kg
Schienen im Standard ungebohrt als Lagerlänge: 5900 mm
(5850 mm nutzbare Länge);
Schrauben versenkt im Lauf.

Oberflächenbehandlung
Sichtbare Metallteile pulverbeschichtet in verkehrsweiß
RAL 9016;
Kunststoffteile in weiß

Abrechnung pro lfm Schiene
Stossverbindungen und Bohrungen für Befestigungen sind
mit einzukalkulieren
Montage gem. Herstelleranleitung

Angebotenes Fabrikat:
 ____________________
 (vom Bieter einzutragen)
Menge: 62,000 m

**01.03.0390 Zulage Vorhangschiene vierläufig**
Zulage zu Deckenbekleidung im Bereich der glatten
Friese und der GK-Nischen für die Ausführung mit
Vorhangschiene

für Vorhangschiene vierläufig

Aluminium-Schleudervorhangschiene mehrläufig
ein- und zweiläufiges Aluminiumprofil zu einer
dreiläufigen oder
auch mehrläufigen Vorhangschiene kombiniert ;
geeignet für flächenbündigen Einbau mit seitlichen
Auflagewinkeln;
Schienenhöhe passend zu 12,5 mm Gipskarton;
Laufabstand 40 mm und 50 mm, abh. von
Schienenkombination;

zwei Schienen Querschnitt B x H 90 x 14 mm
Gewicht je ca. 820 g/m
Schienenverbinder als Kunststoffverbinder
Rollhaken-Bruchlast ca. 30 kg
Schienen im Standard ungebohrt als Lagerlänge: 5900 mm
(5850 mm nutzbare Länge);
Schrauben versenkt im Lauf.

Oberflächenbehandlung
Sichtbare Metallteile pulverbeschichtet in verkehrsweiß
RAL 9016;
Kunststoffteile in weiß

Abrechnung pro lfm Schiene
Stossverbindungen und Bohrungen für Befestigungen sind
mit einzukalkulieren
Montage gem. Herstelleranleitung

Angebotenes Fabrikat:
 ____________________
 (vom Bieter einzutragen)
Menge: 105,000 m

#### Hierarchiestuf 01.04 Türunterkonstruktionen / Sturzausbildung

**01.04.0010 Schottung der abgehängten Decken**
Erstellung einer senkrechten Abschottung zwischen
Rohbetondecke und der GK- Decke im Bereich der leichten
Trennwände (Möbel). Ausführung wie eine
Metallständerwand mit CW Profilen, beidseitig 2-fach
beplankt, der Zwischenraum ist satt mit Dämmung
auszustopfen.
An die Oberfläche wird keine Anforderung gestellt.

Deckenzwischenraum von 35 bis 55 cm
Menge: 10,000 m

**01.04.0020 Sturz mit Quadratrohr F-90 15-30**
Brandschutz F-90  Unterkonstruktion / Sturzausbildung
deckengleich zur Befestigung von Rauchschutzelementen.
Es ist der Zwischenraum zwischen Betondecke und
abgehängter Decke als Rauchschutzsturz auszubilden
inkl. aller Befestigungen, Schienen, Platten usw.
Als Schraubrecht für die Montage der Türen ist ein
Stahl Quadratrohr mind. 60/60/5 mm einzubauen. Das Rohr
muss stirnseitig kraftschlüssig am Mauerwerk
verschraubt werden.
Sturzhöhe von 15 bis 30 cm
Menge: 3,000 lfm

**01.04.0030 Sturz mit Quadratrohr F-90 30-50**
Brandschutz F-90  Unterkonstruktion / Sturzausbildung
deckengleich zur Befestigung von Brandschutzelemente.
Es ist der Zwischenraum zwischen Betondecke und
abgehängter Decke als F- 90 Sturz (Wand) auszubilden
inkl. aller Befestigungen, Schienen, Platten usw.
Als Schraubrecht für die Montage der LM Türen ist ein
Stahl Quadratrohr mind. 60/60/5 mm einzubauen. Das Rohr
muss stirnseitig kraftschlüssig am Mauerwerk
verschraubt werden.
Sturzhöhe von 30 bis 50 cm
Menge: 5,000 lfm

**01.04.0040 Installationsdurchführung für Elektriker**
Zulage zu Pos. 01.04.0020 und 01.04.0030
Installationsdurchführung fachgerecht ausführen, es ist
eine fachgerechte Durchführung für Kabelbündel usw.
herzustellen.
Die Leibungen sind zu beplanken. Es wird bauseits durch
den Elektriker ein Weichschott eingebaut.
Menge: 4,000 St

**01.04.0050 Zulage zu Pos. für das Anarbeiten von bauseits verlegten HLS- Leitunge**
Zulage zu Pos. 01.04.0020 und01.04.0030 für das
Anarbeiten von bauseits verlegten HLS- Leitungen. Es
ist an die Conlit Brandschutzrohrschalen in
unterschiedlichen Durchmessern anzuarbeiten.
Menge: 4,000 St

#### Hierarchiestuf 01.05 Verkofferungen

**01.05.0010 Koffer Rohrleitung 2-seitig Abwicklung bis 0,50m**
Bekleiden von Rohrleitungen: Eckbekleidung,
Rohrleitungen senkrecht oder waagerecht mit
Gipsbauplatten 12,5 mm und einer V-Ausfräsung
bekleiden. Unterkonstruktion aus U- und C-Profilen.
Die Oberfläche ist malerfertig herzustellen.
Abwicklung bis 0,50 m
Ausführung gleich- und ungleichschenklig

Vergütung von Wandanschluss und Eckschutzwinkel in
separater Position.

Befestigungsuntergrund: STB- Decke / Mauerwerk / STB
Wand / STB Hohlkörperdecke
Menge: 3,500 m2

**01.05.0020 Koffer Rohrleitung 2-seitig Abwicklung von 0,51 bis 1,00m**
Bekleiden von Rohrleitungen, Eckbekleidung
Rohrleitungen senkrecht oder waagerecht mit
Gipsbauplatten 12,5 mm und einer V-Ausfräsung
bekleiden. Unterkonstruktion aus U- und C-Profilen.
Die Oberfläche ist malerfertig herzustellen.
Abwicklung von 0,51 - 1,00 m
Ausführung gleich- und ungleichschenklig

Vergütung von Wandanschluss und Eckschutzwinkel in
separater Position.

Befestigungsuntergrund: STB- Decke / Mauerwerk / STB
Wand / STB Hohlkörperdecke
Menge: 3,000 m2

**01.05.0030 Koffer Rohrleitung 3-seitig Abwicklung bis 0,50 m**
Bekleiden von Rohrleitungen 3-seitig auszubilden,
Rohrleitungen senkrecht oder waagerecht mit
Gipsbauplatten 12,5 mm und einer V-Ausfräsung
bekleiden. Unterkonstruktion aus U- und C-Profilen.
Die Oberfläche ist malerfertig herzustellen.
Abwicklung bis 0,50 m
Ausführung gleich- und ungleichschenklig

Vergütung von Wandanschluss und Eckschutzwinkel in
separater Position.

Befestigungsuntergrund: STB- Decke / Mauerwerk / STB
Wand / STB Hohlkörperdecke
Menge: 4,500 m2

**01.05.0040 Koffer Rohrleitung 3-seitig Abwicklung von 0,51 bis 1,00 m**
Bekleiden von Rohrleitungen: Unterzüge usw. 3-seitig
auszubilden, Rohrleitungen senkrecht oder waagerecht
mit Gipsbauplatten 12,5 mm und einer V-Ausfräsung
bekleiden. Unterkonstruktion aus U- und C-Profilen.
Die Oberfläche ist malerfertig herzustellen.
Abwicklung von 0,51 bis 1,00 m
Ausführung gleich- und ungleichschenklig

Vergütung von Wandanschluss und Eckschutzwinkel in
separater Position.

Befestigungsuntergrund: STB- Decke / Mauerwerk / STB
Wand / STB Hohlkörperdecke
Menge: 3,000 m2

**01.05.0050 Liefern und Einbauen von Göppinger Profil**
Liefern und Einbauen eines Alu-Eckwinkel
"Göppinger Profil".
Inkl. aller anfallenden Spachtelarbeiten.

Angebotenes Fabrikat:
 ____________________
 (vom Bieter einzutragen)
Menge: 9,000 m

**01.05.0060 Liefern und Einbauen eines PVC Einfassprofil**
Liefern und Einbauen eines PVC Einfassprofil mit
Schaumklebeband (12,5 mm) zum Anschluss an die
Fassadenelemente
Inkl. aller anfallenden Spachtelarbeiten.

Angebotenes Fabrikat:
 ____________________
 (vom Bieter einzutragen)
Menge: 7,200 m

**01.05.0070 Anschluss an begrenzende Bauteile**
Zulage zu 01.05.0010, 01.05.0020, 01.05.0030,
01.05.0040 und "Verkofferungen" für Wandanschluss
Trennstreifen und Wartungsfuge der seitlichen
Anschlüsse an Montage-, Massiv- sowie Gipskartonwände.
Fugenbreite mind. 5 mm je Beplankungsseite, Fugentiefe
12,5 mm.
Es sind Fugenmaterialien einzusetzen, die eine Dauerbewegungsaufnahme von mind. 20 % haben müssen. Vor dem
Versiegeln der Fugen sind die Plattenkanten sorgfältig
zu primern. Abrechnung pro lfm
Menge: 34,000 m

**01.05.0080 Ausführung als F-30 Abkofferung**
Zulage zu 01.05.0010, 01.05.0020, 01.05.0030,
01.05.0040 und "Verkofferungen" Ausführung als F-30
Abkofferung
Anforderung von innen und außen.
Oberfläche malerfertig
Menge: 7,500 m2

**01.05.0090 Ausführung als F-90 Abkofferung**
Zulage zu 01.05.0010, 01.05.0020, 01.05.0030,
01.05.0040, "Verkofferungen" Ausführung als F-90
Abkofferung
Anforderung von innen und außen.
Oberfläche malerfertig
Menge: 15,000 m2

**01.05.0100 Fugenschnur 10 - 30 mm**
Brandschutzfugenverschluss mit zugelassener
Fugenschnur für Bauteilfugen (keine Scherfugen) in
massiven Wänden und Decken F90-A DIN 4102 bis zu einer
Fugenbreite von 30 mm. Die Bauwerksfugen sind im
Vorfeld zu reinigen.
Menge: 9,000 m

**01.05.0110 Funktionsabkofferung F-90**
Trassenabschottung F 90 mit Brandschutzplatten,
Verkleidung von Kabeltrassen in notwendigen
Fluren/Treppenhäuser usw. Die Funktionsabkofferung hat
keine Anforderung an die Sichtqualität (Einbau unter
Decke).
Anforderung von Innen und Außen
Menge: 30,000 m2

**01.05.0120 Zulage Sichtqualität**
Zulage zu F-90 Abkofferung 01.05.0110 in Sichtqualität
in Bereichen, wo keine abgehängte Decke zur Ausführung
kommt.
Plattenfugen und Schraubköpfe nach Werksvorschrift
verspachteln. Verspachtelung nach Q2.
Menge: 10,000 m2

**01.05.0130 Zulage zu Pos. Eckausbildung**
Zulage zu Pos. 01.05.0110 für Eckausbildung
Menge: 4,000 St

**01.05.0140 Stahlstützenbekleidung drei-seitig F90 1 x 25mm**
Stahlstützenbekleidung ein- bis vierseitig

Einlagige Bekleidung konstruktiv-tragender bzw.
belasteter Gebäudeelemente wie Stahlstützen nach DIN
4102,

liefern und fachgerecht montieren aus zementgebundenen,
Silikat-Brandschutzbauplatten mit einer Rohdichte von
ca. 870 kg/m³ (trocken), dauerhaft wasserresistent
gemäß der Leistungserklärung (Typ Y, DoP),
Druckfestigkeit ca. 9,3 N/mm² nach DIN EN 826,
nichtbrennbar - A1 nach EN 13501-1, qualitätsgesichert
nach ISO 9001.

Bekleidung von 4 HEB 180 Stützen nebeneinander in einer
Verkleidung.

Konstruktion:
aus Brandschutzplatten,
die Bekleidungsdicke ist nach dem Verhältniswert Ap/V
zu bestimmen.
Amtlicher Nachweis: ABP Nr. P-3186/4559-MPA BS
Dem Angebot ist der gültige allgemeine bauaufsichtliche
Nachweis der angebotenen Konstruktion beizufügen.

Art des Stahlprofils,
(offen/geschlossen,
gegebenenfalls Bezeichnung):  4 Stück HEB 180
Art der Bekleidung (ein- bis vierseitig): drei-seitig
Feuerwiderstandsklasse:  F90
Gegebenenfalls bereits
ermittelter Ap/V-Faktor:  _________
Bekleidungsdicke:  25mm
Ausführung (einlagig/zweilagig):  1-lagig
Stützenhöhe:  ca. 3,50m

Inkl. Befestigung an der Bestandswand durch Winkel oder
Setzbolzen direkt am Stahlträger gem. Zulassung des
Herstellers.

Stahlkonstruktion Siehe Anlage LV

Angebotenens Fabrikat / Typenbezeichnung

 ____________________
 (vom Bieter einzutragen)
Menge: 7,000 m2

**01.05.0150 Zulage Bekleidung von Profilkopf- und Profilfußpunkt**
Zulage Bekleidung von Kopf- und Fußpunkten
Mehraufwand zu Bekleidung im Bereich der überstehenden
Stützen-Fußplatte, sowie im Bereich Anschluß
Stützenverkleidung an Unterzugverkleidung.
Menge: 3,000 m2

**01.05.0160 Stahlunterzugbekleidung zwei-seitig F90 1 x 25mm**
Stahlunterzugbekleidung ein- bis vierseitig

Einlagige Bekleidung konstruktiv-tragender bzw.
belasteter Gebäudeelemente wie Stahlunterzügen nach DIN
4102,

liefern und fachgerecht montieren aus zementgebundenen,
Silikat-Brandschutzbauplatten mit einer Rohdichte von
ca. 870 kg/m³ (trocken), dauerhaft wasserresistent
gemäß der Leistungserklärung (Typ Y, DoP),
Druckfestigkeit ca. 9,3 N/mm² nach DIN EN 826,
nichtbrennbar - A1 nach EN 13501-1, qualitätsgesichert
nach ISO 9001.

2-seitige Bekleidung von 4 Stück I 500 Trägern
nebeneinander in einer Verkleidung.
Befestigung der waagerechten Plattenlage mittels
Setzbolzen direkt am Stahlträger.

Konstruktion:
aus Brandschutzplatten, mit unterseitiger
Stoßhinterlegung
die Bekleidungsdicke ist nach dem Verhältniswert Ap/V
zu bestimmen.
Amtlicher Nachweis: ABP Nr. P-3802/8029-MPA BS
Dem Angebot ist der gültige allgemeine bauaufsichtliche
Nachweis der angebotenen Konstruktion beizufügen.

Art des Stahlprofils,
(offen/geschlossen,
gegebenenfalls Bezeichnung):  4 Stück I 500
Art der Bekleidung (ein- bis vierseitig): zwei-seitig
Feuerwiderstandsklasse:  F90
Gegebenenfalls bereits
ermittelter Ap/V-Faktor:  _________
Bekleidungsdicke:  25mm
Ausführung (einlagig/zweilagig):  1-lagig
Länge Unterzug:  ca. 9,10m

Inkl. Befestigung der waagerechten Plattenlage mittels
Setzbolzen direkt am Stahlträger, die senkrechte Platte
wird an der bestehenden Stahlbetondecke bzw.
Mauerwerkswand durch Winkel gem. Zulassung des
Herstellers befestigt.

Stahlkonstruktion Siehe Anlage LV

Angebotenens Fabrikat / Typenbezeichnung

 ____________________
 (vom Bieter einzutragen)
Menge: 15,000 m2

#### Hierarchiestuf 01.06 Wände und Vorsatzschalen

**01.06.0010 Vorsatzschale nach DIN 4103 bis 10 cm**
Liefern und einbauen einer Vorsatzschale als
Sanitärvormauerung  nach DIN 4103-1
einschl. Mineralwolldämmung
Einbaubereich:  Höhe  bis 3,50 m
 Dicke  bis 10 cm
Umlaufende Anschlüsse starr
Befestigungsuntergrund: STB Boden / Decke /
Bestandmauerwerk.
Ausführung zweilagig beplankt, die untere Lage ist mit
OSB Platten auszuführen, die zweite Lage ist mit
Feuchtraumplatten zu beplanken. Befestigung mittels
Schnellbauschrauben.
Dämmung Mineralwolle 40 mm.
Oberfläche malerfertig.

Angebotenes Fabrikat:
 ____________________
 (vom Bieter einzutragen)
Menge: 5,000 m2

**01.06.0020 Vorsatzschale nach DIN 4103 bis 20 cm**
Liefern und einbauen einer Vorsatzschale als
Sanitärvormauerung  nach DIN 4103-1
einschl. Mineralwolldämmung
Einbaubereich:  Höhe  bis 3,50 m
 Dicke  bis 20 cm
Menge: 8,200 m2

**01.06.0030 Vorsatzschale nach DIN 4103 bis 30 cm**
Liefern und einbauen einer Vorsatzschale als
Sanitärvormauerung  nach DIN 4103-1
einschl. Mineralwolldämmung
Einbaubereich:  Höhe  bis 3,50 m
 Dicke  bis 20 cm
Menge: 10,000 m2

**01.06.0040 Beplankung der Vormauerung bei nicht raumhoher Ausführung 30**
Obere bzw. seitliche Beplankung der Sanitärvormauerung
bis 30 cm bei nicht raumhoher Ausführung, mit 2-
lagiger GK-Platten-Ausführung. Es ist davon auszugehen,
dass Feuchtraumplatten verwendet werden.
Abrechnung nach lfm.
Menge: 3,000 m

**01.06.0050 Zulage Ausschnitte 20x20 cm**
Ausschnitte für Vorsatzschale als Zulage
Ausschnitt: ca. 20 x 20 cm.
Abrechnung pro beplankter Wandseite einseitig.
Menge: 2,000 St

**01.06.0060 Ausschnitte für Installationsleitungen und Anschlüße bis D 72 mm**
Zulage zu Pos. 01.06.0020 für runde Ausschnitte
von 20 mm bis D 72 mm.
Menge: 2,000 St

**01.06.0070 Ausschnitte für Installationsleitungen und Anschlüße bis D 110 mm**
Zulage zu Pos. 01.06.0020 für runde Ausschnitte
von 73 mm bis D 110 mm.
Menge: 2,000 St

**01.06.0080 Ausschnitte für Installationsleitungen und Anschlüße bis D 250 mm**
Zulage zu Pos. 01.06.0020 für runde Ausschnitte
von 111 mm bis D 250 mm.
Menge: 2,000 St

**01.06.0090 Ausschnitte für Installationsleitungen Ausschnitt Spühlkasten**
Zulage zu Pos. 01.06.0020, für Ausschnitte Spülkasten.
Menge: 1,000 St

**01.06.0100 Unterkonstruktion Multiplexplatten bis 0,2 m²**
Unterkonstruktion zum Einbau in die Vorsatzschalen
bestehend aus 19 mm Multiplexplatten in Zuschnitten bis
0,2 qm. Abrechnung nach qm inkl. Verankerung an der
Rohbetonwand.
Menge: 4,000 m2

**01.06.0110 Unterkonstruktion Multiplexplatten bis 0,5 m²**
Unterkonstruktion zum Einbau in die Vorsatzschalen
bestehend aus 19 mm Multiplexplatten in Zuschnitten bis
0,5 qm. Abrechnung nach qm inkl. Verankerung an der
Rohbetonwand.
Menge: 4,000 m2

**01.06.0120 Liefern und Einbauen von Abschlussprofil**
Liefern und Einbauen eines Alu-Eckwinkel
inkl. aller anfallenden Spachtelarbeiten.

Angebotenes Fabrikat:
 ____________________
 (vom Bieter einzutragen)
Menge: 4,000 m

**01.06.0130 Anschluss an begrenzende Bauteile**
Zulage zu Pos. 01.06.0010 bis 01.06.0020 für
Wandanschluss
Trennstreifen und Wartungsfuge der seitlichen
Anschlüsse an Montage-, Massiv-, sowie Gipskartonwände.
Fugenbreite mind. 5 mm je Beplankungsseite, Fugentiefe
12,5 mm.
Es sind Fugenmaterialien einzusetzen, die eine Dauerbewegungsaufnahme von mind. 20 % haben müssen. Vor dem
Versiegeln der Fugen sind die Plattenkanten sorgfältig
zu primern. Abrechnung pro lfm.
Menge: 9,000 m

#### Hierarchiestuf 01.07 Stundenlohnarbeiten

*Hinweis*
Stundenlohnarbeiten

Es gilt die VOB Teil B § 15:
Anteilige Aufsichtsstunden, Lohnnebenkosten und
Vorhaltekosten sind in die Stundenlohnsätze
einzurechnen. Sie werden nicht gesondert vergütet. Bei
Vereinbarung von Stundenlohnarbeiten sind die gültigen
preisrechtlichen Vorschriften zugrunde zu legen. Sind
Verrechnungssätze vereinbart, so sind diese anzusetzen.
Die vereinbarten Stundensätze verstehen sich als reine
Arbeitszeit auf der Baustelle. Baustellenfahrzeuge,
Anfahrtszeiten usw. werden nicht gesondert vergütet.
Nicht aufgeführte Materialien werden im Bedarfsfall
entsprechend den Preislisten ortsansässiger
Baustoffgroßhändler vergütet. Die Preise verstehen sich
als Material frei Baustelle. Die Unterschrift unter
Stundenlohnzettel gilt nicht als Rechnungsanerkennung.
Es bleibt die Prüfung vorbehalten, ob es sich um
Stundenlohn- oder Vertragsarbeiten handelt. Die
Ausführung von Regieleistungen erfolgt nur auf
Anordnung und mit Genehmigung der örtlichen Bauführung.
Sämtl. Nachweise müssen der Bauführung täglich
vorgelegt werden.
Es werden nur die ausgeschriebenen Stundenlohnsätze
(Vorarbeiter, Facharbeiter, Helfer und Auszubildender)
vergütet, sollte Personal mit anderweitiger
Qualifizierung auf der Baustelle eingesetzt werden, ist
dies bei Angebotsabgabe bekannt zu geben und bei Abgabe
den entsprechenden Positionen zuzuordnen.

**01.07.0010 Vorarbeiter**
Menge: 10,000 h

**01.07.0020 Facharbeiter**
Menge: 10,000 h

**01.07.0030 Auszubildender**
Menge: 2,000 h

**01.07.0040 Helfer**
Menge: 7,500 h

*Hinweis*
In diesen Preisen ist die Lieferung frei Baustelle
einzukalkulieren, jedoch Preise ohne MwSt.

**01.07.0050 GKB-Platten 25 mm**
Menge: 5,000 m2

**01.07.0060 GKB-Platten 20 mm**
Menge: 5,000 m2

**01.07.0070 GKB-Platten 12,5 mm**
Menge: 5,000 m2

**01.07.0080 UW-Profil 75 mm**
Menge: 25,000 m

**01.07.0090 CW-Profil 75 mm**
Menge: 25,000 m

**01.07.0100 UD-Profil**
Menge: 25,000 m

**01.07.0110 CD-Profil**
Menge: 25,000 m

**01.07.0120 Schnellbauschrauben**
Schnellbauschrauben Paket mit 1000 Stck.
Menge: 2,000 St

**01.07.0130 Vario Spachtelmasse**
Menge: 7,500 kg

**01.07.0140 1 Dose PU-Schaum 0,75l**
1 Dose PU-Schaum
Menge: 6,000 St

**01.07.0150 Acryl 500ml Dichtstoff Tube**
Acryl, 500 ml Dichtstoff Tube
Menge: 6,000 St

**01.07.0160 Fireboardplatte 12,5 cm**
Menge: 5,000 m2

**01.07.0170 Fireboardplatte 15 cm**
Menge: 5,000 m2

**01.07.0180 Fireboardplatte 20 cm**
Menge: 5,000 m2

USt %: 19,00
